# Rehabilitació energètica d'edifici mitjançant la col·locació

- Propietat de l'arxiu: CYPE INGENIEROS, S.A.
- Format: FIEBDC-3/2002
- Divisa: EUR
- Costos indirectes: 3.00 %
- IVA: 21.00 %

**ZCC125** U Rehabilitació energètica d'edifici mitjançant la col·locació, en substitució d'equip existent, de caldera de peu, de baixa temperatura, tecnologia Thermostream (principi d'anticondensació, no necessita temperatura mínima de retorn), amb cos de foneria de ferro GL 180M, 3 passos de fums envoltant completament la llar enterament refrigerat per aigua, fort aïllament tèrmic, porta frontal amb possibilitat de gir a esquerra o a dreta, per a cremador pressuritzat de gasoil o gas, potència útil de 86 a 105 kW, pes 543 kg, dimensions 1125x880x1035 mm, model Logano GE315 105 "BUDERUS", de 5 elements ensamblats, amb quadre de regulació Logamatic 4211 (amb unitat de comandament MEC 2) per a la regulació de la caldera en funció de la temperatura exterior, d'un circuit de calefacció, del circuit d'A.C.S. i del circuit de recirculació d'A.C.S., amb sonda de temperatura exterior, FA,.
Rehabilitació energètica d'edifici mitjançant la col·locació, en substitució d'equip existent, de caldera de peu, de baixa temperatura, tecnologia Thermostream (principi d'anticondensació, no necessita temperatura mínima de retorn), amb cos de foneria de ferro GL 180M, 3 passos de fums envoltant completament la llar enterament refrigerat per aigua, fort aïllament tèrmic, porta frontal amb possibilitat de gir a esquerra o a dreta, per a cremador pressuritzat de gasoil o gas, potència útil de 86 a 105 kW, pes 543 kg, dimensions 1125x880x1035 mm, model Logano GE315 105 "BUDERUS", de 5 elements ensamblats, amb quadre de regulació Logamatic 4211 (amb unitat de comandament MEC 2) per a la regulació de la caldera en funció de la temperatura exterior, d'un circuit de calefacció, del circuit d'A.C.S. i del circuit de recirculació d'A.C.S., amb sonda de temperatura exterior, FA,. Inclús vàlvules de tall, filtre de gasoil, comptador de gasoil, vàlvula de seguretat, purgadors, i desguàs a bonera pel buidatge de la caldera i el drenatge de la vàlvula de seguretat, sense incloure el conducte per a evacuació dels productes de la combustió. Totalment muntada, connexionada i engegada per l'empresa instal·ladora per a la comprovació del seu correcte funcionament.
Inclou: Replanteig. Presentació dels elements. Muntatge de la caldera i els seus accessoris. Connexionat amb les xarxes de conducció d'aigua, de gasoil, de salubritat i elèctrica, i amb el conducte d'evacuació dels productes de la combustió. Posada en marxa.
Criteri d'amidament de projecte: Nombre d'unitats previstes, segons documentació gràfica de Projecte.
Criteri de mesura d'obra: Es mesurarà el nombre d'unitats realment executades segons especificacions de Projecte.

| Codi | Ut | Descripció | Rendiment | Preu | Import |
|---|---|---|---|---|---|
| mt38cbu050zb | U | Caldera de peu, de baixa temperatura, tecnologia Thermostream (principi d'anticondensació, no necessita temperatura mínima de retorn), amb cos de foneria de ferro GL 180M, 3 passos de fums envoltant completament la llar enterament refrigerat per aigua, fort aïllament tèrmic, porta frontal amb possibilitat de gir a esquerra o a dreta, per a cremador pressuritzat de gasoil o gas, potència útil de 86 a 105 kW, pes 543 kg, dimensions 1125x880x1035 mm, model Logano GE315 105 "BUDERUS", de 5 elements ensamblats, amb quadre de regulació Logamatic 4211 (amb unitat de comandament MEC 2) per a la regulació de la caldera en funció de la temperatura exterior, d'un circuit de calefacció, del circuit d'A.C.S. i del circuit de recirculació d'A.C.S., amb sonda de temperatura exterior, FA. (material) | 1.000 | 5724.00 | 5724.00 |
| mt38ccg100a | U | Cremador pressuritzat modulant per a gasoil, de potència màxima 120 kW, amb encesa electrònica. (material) | 1.000 | 790.00 | 790.00 |
| mt37sve010a | U | Vàlvula d'esfera de llautó niquelat per roscar de 3/8". (material) | 2.000 | 3.24 | 6.48 |
| mt38sss210a | U | Filtre de gasoil retenidor de residus d'alumini, amb tamís d'acer inoxidable amb perforacions de 0,1 mm de diàmetre, amb rosca de 3/8". (material) | 1.000 | 4.98 | 4.98 |
| mt38sss200b | U | Comptador de gasoil, per roscar, de 3/8" de diàmetre nominal, cabal màxim de 200 l/h i temperatura màxima del líquid conduït 60°C, inclús ràcords de connexió. (material) | 1.000 | 335.48 | 335.48 |
| mt37svs010a | U | Vàlvula de seguretat, de llautó, amb rosca de 1/2" de diàmetre, tarada a 3 bar de pressió. (material) | 1.000 | 4.42 | 4.42 |
| mt37sgl020d | U | Purgador automàtic d'aire amb boia i rosca de 1/2" de diàmetre, cos i tapa de llautó, per a una pressió màxima de treball de 6 bar i una temperatura màxima de 110°C. (material) | 2.000 | 6.92 | 13.84 |
| mt38sss120 | U | Piròstat de rearmament manual. (material) | 1.000 | 70.41 | 70.41 |
| mt38www050 | U | Desguàs a bonera, per al drenatge de la vàlvula de seguretat, compost per 1 m de tub d'acer negre de 1/2" i embut desguàs, inclús accessoris i peces especials. (material) | 1.000 | 15.00 | 15.00 |
| mt35aia010a | m | Tub corbable de PVC, corrugat, de color negre, de 16 mm de diàmetre nominal, per a canalització encastada en obra de fàbrica (parets i sostres). Resistència a la compressió 320 N, resistència a l'impacte 1 joule, temperatura de treball -5°C fins 60°C, amb grau de protecció IP545 segons UNE 20324, no propagador de la flama. Segons UNE-EN 61386-1 i UNE-EN 61386-22. (material) | 10.000 | 0.26 | 2.60 |
| mt35cun020a | m | Cable unipolar ES07Z1-K (AS), sent la seva tensió assignada de 450/750 V, reacció al foc classe Cca-s1b,d1,a1 segons UNE-EN 50575, amb conductor multifilar de coure classe 5 (-K) de 1,5 mm² de secció, amb aïllament de compost termoplàstic a força de poliolefina lliure de halògens amb baixa emissió de fums i gasos corrosius (Z1). Segons UNE 211025. (material) | 20.000 | 0.41 | 8.20 |
| mt38ccg011a | U | Posada en marxa del cremador per a gasoil. (material) | 1.000 | 150.00 | 150.00 |
| mt38www010 | U | Material auxiliar per instal·lacions de calefacció. (material) | 1.000 | 1.68 | 1.68 |
| mt37www010 | U | Material auxiliar per a instal·lacions de lampisteria. (material) | 1.000 | 1.40 | 1.40 |
| mo004 | h | Oficial 1ª calefactor. (mà d'obra) | 5.264 | 24.57 | 129.34 |
| mo103 | h | Ajudant calefactor. (mà d'obra) | 5.264 | 21.11 | 111.12 |
| % | % | Costos directes complementaris | 2 % | 7368.95 | 147.38 |
|  |  | Costos directes |  |  | 7516.33 |
